# Angebotsaufforderung (GAEB DA XML 3.3, DA83)
Beschreibung: VBG Würzburg
Währung: EUR
Auftragsdatum: 03.11.2023
Auftraggeber: Verwaltungsberuftsgenossenschaft, Massaquoipassage 1, 22305 Hamburg; DV-Nummer: 2442-25
Ausführungsort: VBG Bezirksverwaltung Würzburg, Riemenschneiderstraße 2, 9702 Würzburg
Erstellt mit: Build 6.1.2509.15, ARCHITEXT Pallas®, 15.09.2026

## Zusätzlicher Text
LEISTUNGSVERZEICHNIS
Aufzugsanlagen

Bauvorhaben:  Umbau der
  VBG Bezirksverwaltung Würzburg

Bauherr:  Verwaltungs-Berufsgenossenschaft (VBG)
  Massaquoipassage 1
  22305 Hamburg

Architekt:  FISCHER Planen und Bauen GmbH
  Friedrich-Ebert-Str. 68
  90537 Feucht

Angebotsabgabe:  14.10.2026

Geplante Termine:
Ausführungsbeginn:  KW 46 / 2026  Fertigstellung: KW 40 / 2028

Bindefrist:  60 KT ab Sumission

Angebotssumme, netto:  €  ………………………  geprüft, netto:  €  ………………………

Mehrwertsteuer, 19 %:  €  ………………………  geprüft, 19 %:  €  ………………………

Angebotssumme, brutto:  €  ………………………  geprüft, brutto:  €  ………………………
  ==================

Mit Abgabe dieses Angebotes bestätigen wir:
Erstellung und Abgabe des Angebotes erfolgen für die / den Empfänger kostenlos.
  •  Die Verstimmungsunterlagen wurden durch uns eingehend geprüft und Unklarheiten und Fragen - soweit aus unserer Sicht erforderlich - z.B. durch Einsicht in Pläne und andere Unterlagen, sowie durch Ortsbesichtigung und sonstige Erkundigungen geklärt. Insoweit verzichten wir im Falle der Auftragserteilung an uns auf den Einwand der Unklarheit oder Unkenntnis.
  •  Angebot und Angebotspreise sind verbindlich. Wir halten uns daran bis zum Ablauf der oben genannten Bindefrist gebunden.

Bieter:

  __________________________
  (Stempel und Unterschrift)

## ALLGEMEINE BAUBESCHREIBUNG
Allgemeine Baubeschreibung

1. Lage der Umbaumaßnahme
Die Umbaumaßnahme wird in der Bezirksverwaltung Würzburg durchgeführt. Das Gebäude befindet sich im Bereich der Riemenschneiderstraße, über die das Grundstück von Norden erschlossen wird. Westlich grenzt das Grundstück an die Friedenstraße. Der Haupteingang des Gebäudes befindet sich am Friedrich-Ebert-Ring.

Für die Baustelleneinrichtung stehen im Außenbereich Flächen entlang der Riemenschneiderstraße, gegenüber dem Haupteingang des Gebäudes, zur Verfügung. Zusätzlich werden acht Stellplätze in der Tiefgarage für Zwecke der Baustelleneinrichtung sowie der Materiallogistik bereitgestellt. Die hierfür vorgesehenen Flächen sind dem Baustelleneinrichtungsplan zu entnehmen.

Die Durchfahrtshöhe der Tiefgarage beträgt ca. 2,00 m, die Fahrbahnbreite ca. 3,00 m. Diese Randbedingungen sind bei der Planung der Baustellenlogistik, der Anlieferungen sowie der eingesetzten Fahrzeuge zu berücksichtigen.

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
2. Bestandsgebäude

Das bestehende Verwaltungsgebäude wurde im Jahr 1990 errichtet und besteht aus drei Gebäudeteilen, dem Westflügel, dem Mittelbau sowie dem Ostflügel. Insgesamt verfügt das Gebäude über sieben Geschosse, wobei zwei davon Untergeschosse sind.

Der Ostflügel ist im Erdgeschoss durch einen Durchgang vom übrigen Gebäudekörper getrennt, in den darüberliegenden Geschossen besteht eine bauliche Verbindung zum Gesamtgebäude. Die innere Erschließung des Gebäudes erfolgt über zwei Erschließungskerne, die jeweils mit einer Treppenanlage und einer Aufzugsanlage ausgestattet sind.

Seit der Errichtung des Gebäudes wurden bislang keine umfassenden Modernisierungs- oder Umbaumaßnahmen durchgeführt. Entsprechend besteht ein umfassender Erneuerungsbedarf insbesondere im Innenbereich des Gebäudes. Die geplante Umbaumaßnahme konzentriert sich daher auf die innere Ertüchtigung und gestalterische sowie technische Erneuerung der Büro- und Nebenflächen, und der Treppenhäuser. Auch die Sanitärkerne werden komplett entkernt und erneuert.

Die Umbaumaßnahme umfasst Leistungen der Kostengruppen 300, 400 und 600. Hierzu zählen insbesondere Rohbau-, Innenausbau-, Bodenbelags-, Schreiner- und Malerarbeiten sowie Leistungen der Technischen Gebäudeausrüstung in den Bereichen Elektro, Heizung, Lüftung und Sanitär. In der Kostengruppe 600 ist die lose Möblierung berücksichtigt.

3. Beschreibung der Umbaumaßnahme

Gegenstand der Umbaumaßnahme sind umfassende Abbruch-, Umbau- und Innenausbauarbeiten innerhalb des bestehenden Verwaltungsgebäudes. Im Zuge der Maßnahme werden bestehende Bauteile zurückgebaut, neue gemeinschaftlich genutzte Bereiche hergestellt sowie Bodenbeläge und technische Anlagen erneuert. Die Feuerwehrzufahrt wird ebenfalls erneuert und in gleichem Zuge ein neuer barrierefreier Eingang zum Ostflügel für die neu geschaffenenen Mietflächen hergestellt.

Die Ausführung der Arbeiten erfolgt bei laufendem Betrieb des Gebäudes und unterliegt daher besonderen organisatorischen, logistischen sowie schutztechnischen Anforderungen. Grundlage der Ausführung sind die VOB in der jeweils gültigen Fassung, die anerkannten Regeln der Technik, die einschlägigen DIN-Normen sowie die geltenden gesetzlichen und behördlichen Vorschriften.

Die Baumaßnahme wird in drei Bauabschnitten ausgeführt. Nach Abschluss der jeweiligen Bauleistungen sind sämtliche betroffenen Bereiche fachgerecht zu reinigen und bezugsfertig zu übergeben. Jeder Bauabschnitt stellt eine eigenständige Leistungseinheit dar und schließt mit einer Zwischenabnahme ab. Zwischen den einzelnen Bauabschnitten sind Ein- und Auszugszeiten von jeweils einer Woche vorgesehen. Hieraus ergibt sich zwischen zwei Bauabschnitten ein Zeitraum von insgesamt zwei Wochen, in dem keine Bauleistungen ausgeführt werden dürfen und das Gebäude vollständig frei von Fremdfirmen zu halten ist.

Die Baustelleneinrichtung ist für jeden Bauabschnitt vollständig herzustellen, vorzuhalten, umzusetzen und nach Abschluss des jeweiligen Bauabschnitts zurückzubauen. Sämtliche hierfür erforderlichen Leistungen sind in die Einheitspreise einzukalkulieren. Ein Anspruch auf zusätzliche Vergütung aufgrund der abschnittsweisen Ausführung, der Bauunterbrechungen oder des Bauens im laufenden Betrieb besteht nicht.

Aufgrund der Nutzung des Gebäudes während der Bauzeit sind Lärm-, Staub- und Schmutzemissionen auf das unvermeidbare Mindestmaß zu beschränken. Die jeweiligen Bauabschnitte sind im Bedarfsfall durch geschlossene, staubdichte und möglichst schalldämmende Trennwände vom übrigen Gebäudebestand abzugrenzen. Die Trennwände müssen standsicher ausgeführt und während der gesamten Bauzeit funktionsfähig gehalten werden. Bestehende Bauteile, Oberflächen, Verkehrsflächen und technische Anlagen sind gegen Beschädigungen zu schützen. Beschädigungen gehen zu Lasten des Auftragnehmers.

Die Ausführung der Leistungen erfolgt in drei Bauabschnitten. Der Auftragnehmer hat seine Arbeiten entsprechend dem Bauzeitenplan sowie in enger Abstimmung mit der Bauleitung und den übrigen am Baubeteiligten zu koordinieren. Die jeweils vorgegebenen Bauabschnitte sind verbindlich einzuhalten.

Die Bauabschnitte gliedern sich wie folgt:

1. Bauabschnitt: Umbau des Ostflügels in den Geschossen Erdgeschoss bis 3. Obergeschoss. Die Ausführung erfolgt von oben nach unten. Die Arbeiten in den einzelnen Geschossen können parallel durchgeführt werden.
2. Bauabschnitt: Umbau des Westflügels.
3. Bauabschnitt: Umbau des Mittelbaus.

Die genaue Abgrenzung der Bauabschnitte ist den Planunterlagen zu entnehmen. Zeitgleich auszuführende Leistungen sowie hieraus resultierende organisatorische und logistische Anforderungen sind in die Einheitspreise einzukalkulieren.

Die Arbeiten innerhalb eines Bauabschnitts sind vollständig abzuschließen, bevor mit den Leistungen des nachfolgenden Bauabschnitts begonnen wird, sofern die Bauleitung keine abweichende Anordnung trifft.

4. Besonderheiten

Der Zugang zum Gebäude ist ausschließlich nach vorheriger Anmeldung zulässig. Vor Beginn der Arbeiten hat der Auftragnehmer eine Liste sämtlicher eingesetzter Arbeitskräfte unter Angabe von Name, Vorname und Geburtsdatum vorzulegen. Änderungen im Personaleinsatz sind der Bauleitung unverzüglich mitzuteilen.

Der Zutritt zum Gebäude ist nur mit einem gültigen amtlichen Ausweisdokument gestattet. Personen ohne entsprechende Legitimation wird der Zutritt verwehrt. Hieraus entstehende Verzögerungen oder Mehraufwendungen begründen keinen Anspruch auf zusätzliche Vergütung.

Die Beschäftigten der Auftragnehmer dürfen sich ausschließlich innerhalb des jeweils zugewiesenen Bauabschnitts sowie in den hierfür vorgesehenen Aufenthaltsbereichen aufhalten. Als Aufenthaltsraum steht in einem bestimmten Zeitraum ein Raum im Erdgeschoss des jeweiligen Bauabschnitts zur Verfügung. Die angrenzenden Sanitärräume dürfen nicht mitbenutzt werden. Es werden bauseits mobile Toilettenanlagen gestellt. Weitere Aufenthalts-, Lager- oder Sozialflächen stehen nicht zur Verfügung.

Der Auftragnehmer hat seine Arbeiten so zu organisieren, dass Beeinträchtigungen des laufenden Gebäudebetriebs auf das unvermeidbare Maß beschränkt bleiben. Das gilt auch für die Terminierung von Materialanlieferungen. Arbeitsbereiche sind während der gesamten Bauzeit ordnungsgemäß mit Staubschutzwänden zu sichern, sauber zu halten und nach Abschluss der jeweiligen Arbeiten in einem ordnungsgemäßen Zustand zu übergeben.

Sämtliche erforderlichen Schutzmaßnahmen, Nebenleistungen, Hilfsmittel sowie Abstimmungen mit der Bauleitung und den übrigen Auftragnehmern sind in die Einheitspreise einzukalkulieren.

Der Auftragnehmer hat den Bauzeitenplan sowie die Vorgaben der Bauleitung einzuhalten und seine Leistungen entsprechend dem Baufortschritt flexibel an den Ablauf der Gesamtmaßnahme anzupassen. Ein Anspruch auf zusammenhängende Arbeitsbereiche oder eine ununterbrochene Leistungsausführung besteht hieraus nicht.

Die Nutzung der vorhandenen Aufzugsanlagen für Materialtransporte ist eingeschränkt nutzbar. Sämtliche Material- und Geräteeinbringungen sind über die Treppenanlagen oder über von der Bauleitung ausdrücklich freigegebene Transportwege durchzuführen.

Lager- und Logistikflächen stehen nur in begrenztem Umfang zur Verfügung. Hierfür können Stellplätze in der Tiefgarage sowie eine Außenlagerfläche im Bereich der straßenseitigen Parkplätze genutzt werden. Die Beantragung der Sondernutzunserlaubnis obliegt dem AN. Die Lagerflächen sind durch den Auftragnehmer mittels Bauzaun zu sichern, gegen unbefugten Zutritt abzusperren sowie während der gesamten Bauzeit sauber und verkehrssicher zu halten.

Materialanlieferungen sind so zu koordinieren, dass der laufende Gebäudebetrieb sowie öffentliche Verkehrsflächen nicht beeinträchtigt werden. Aufgrund der begrenzten Lagerflächen, sind die Materialanlieferungen zur unmittelbaren Verarbeitung möglichst direkt in die Geschosse zu verbringen.

Der Auftragnehmer hat seine Leistungen mit allen beteiligten Gewerken abzustimmen, an Baubesprechungen teilzunehmen und einen sicheren, sauberen sowie geordneten Baustellenbetrieb sicherzustellen.

Die arbeitstägliche Reinigung der Baustelle sowie die Bauzwischen- und Bauendreinigung vor den jeweiligen Zwischen- und Schlussabnahmen sind Bestandteil der ausgeschriebenen Leistung. Voraussetzung für jede Abnahme ist ein gereinigter und mangelfreier Zustand des jeweiligen Bauabschnitts.

## ALLGEMEIN
LEGENDE / ABKÜRZUNGEN:

AG = Auftraggeber / AN = Auftragnehmer

I. ALLGEMEIN / VERTRAGSGRUNDLAGEN
I.I. WESEN DES VERTRAGES / VERTRAGSBEZIEHUNGEN
Zwischen dem Auftraggeber (AG) und dem Auftragnehmer (AN) kommt mit Auftragserteilung ein Bauvertrag gemäß den Bestimmungen der VOB zustande.
Die geltenden datenschutzrechtlichen Bestimmungen sind von allen am Bau Beteiligten einzuhalten.
I.II. AUSSCHREIBUNG UND VERGABE
Die Erstellung und Abgabe des Angebotes erfolgt für den Auftraggeber kostenfrei.
Die Vergabeunterlagen sind vollständig zu bearbeiten. Änderungen an den Vergabeunterlagen durch den Bieter sind unzulässig, soweit diese nicht ausdrücklich zugelassen sind.
Der Bieter hat die Vergabeunterlagen eigenverantwortlich auf Vollständigkeit, Plausibilität und Erkennbarkeit von Unklarheiten zu prüfen. Etwaige Unklarheiten oder Widersprüche sind dem Auftraggeber vor Angebotsabgabe mitzuteilen.
Mit Abgabe des Angebotes bestätigt der Bieter, dass er die Vergabeunterlagen geprüft und bei seiner Kalkulation berücksichtigt hat.
I.III. VERTRAGSGRUNDLAGEN
Bestandteile des Vertrages sind in der nachstehenden Reihenfolge:
das Auftragsschreiben,
  •  das Angebot des Auftragnehmers einschließlich des Leistungverzeichnisses
  •  diese Besonderen Vertragsbedingungen für die Ausführung von Bauleistungen (BVB)
  •  die Allgemeinen Technischen Vertragsbedingungen der VOB/C
  •  die Allgemeinen Vertragsbedingungen für die Ausführung von Bauleistungen (VOB/B)
  •  die einschlägigen gesetzlichen Vorschriften, insbesondere die Regelungen des Bürgerlichen Gesetzbuches (BGB).
Die den Ausschreibungsunterlagen beiliegenden Planunterlagen sind bei der Angebotsbearbeitung und Kalkulation zu berücksichtigen.
Die nachfolgend aufgeführten Vertragsbedingungen ergänzen die Bestimmungen der VOB/B. Soweit in diesen Besonderen Vertragsbedingungen keine abweichenden Regelungen getroffen werden, gelten die Bestimmungen der VOB/B in der jeweils gültigen Fassung.
Im Falle von Widersprüchen gelten die Vertragsbestandteile in der vorstehend genannten Reihenfolge.

Näheres siehe auch Anlage Formular 214, Punk 7

II. ERGÄNZUNGEN ZUR VOB, Teil B

ZU § 1 VOB/B  ART UND UMFANG DER LEISTUNG

  ZU ABS. 4: ZUSÄTZLICHE LEISTUNGEN

  Die angebotenen Einheitspreise gelten als Festpreise für die vertraglich vereinbarten Ausführungsfristen. Im Übrigen gelten die Regelungen der VOB/B.

ZU § 2 VOB/B VERGÜTUNG

  ZU ABS. 1 UND 2: PREISBINDUNG

  Die vereinbarten Preise sind Festpreise für die Dauer der Gesamtbaumaßnahme bis zur Anerkenntnis der Schlussrechnung, unabhängig von evtl. Materialpreis- oder Lohnerhöhungen während dieser Zeit. Dies gilt auch für Verlängerungen der Ausführungsfristen gem. § 6 Abs. 2 und 6, VOB/B.

  NACHLASS / SKONTO

  Der Abzug von vereinbarten Nachlässen, Skonto und sonstigen Zahlungsvergünstigungen erfolgt grundsätzlich bei allen Rechnungen (Einzel- oder Teilzahlungen, Schluss- und Teilschlusszahlungen).

  Wird bei einer oder auch mehreren Zahlungen das vereinbarte Skonto-Zahlungsziel überschritten, so verfällt der Skontierungsanspruch des AG nur für diese Zahlungen. Für alle vorangegangenen und künftigen Zahlungen besteht nach wie vor Anspruch auf Skontoabzug durch den AG.

  Nachträge werden auf der Grundlage der VOB/B beauftragt und abgerechnet, wobei für die Höhe der Nachtragsvergütung gemäß§ 2 Abs. 5 und 6 VOB/B die Kalkulationsgrundlagen des Auftragnehmers (Basis  Urkalkulation für das Angebot) maßgebend sind (vorkalkulatorische Preisfortschreibung).

  Vereinbarte Nachlässe für Positionen des Hauptauftrages, gelten auch für alle Positionen von Nachtragsangeboten und -vereinbarungen.

  ZU ABS. 6. / NR. 1 UND 2: ZUSÄTZLICHE LEISTUNGEN

  Werden im Vertrag nicht vorgesehene Leistungen gefordert, so ist vom AN unaufgefordert ein Nachtragsangebot einzureichen.
  Werden zusätzliche oder geänderte Leistungen erforderlich, hat der Auftragnehmer diese dem Auftraggeber unverzüglich anzuzeigen und ein Nachtragsangebot vorzulegen. Die Ausführung erfolgt nach Anordnung durch  den Auftraggeber. In dringenden Fällen bleiben die Regelungen der VOB/B unberührt.

  Nachträge werden auf der Grundlage der VOB/B beauftragt und abgerechnet, wobei für die Höhe der Nachtragsvergütung gemäß§ 2 Abs. 5 und 6 VOB/B die Kalkulationsgrundlagen des Auftragnehmers (Basis  Urkalkulation für das Angebot) maßgebend sind (vorkalkulatorische Preisfortschreibung).

  Der AN verpflichtet sich im Auftragsfall, dem AG die dem Angebot zugrundeliegende Preisermittlung für die vertragliche Leistung (Urkalkulation) in einem verschlossenen Umschlag zur Aufbewahrung zu übergeben. Bei  Uneinigkeit über angebotene Nachtragspreise ist eine einvernehmliche Vereinbarung auf Basis dieser  Urkalkulation herbeizuführen.

ZU § 3 VOB/B AUSFÜHRUNGSUNTERLAGEN

  ZU ABS. 1: PLANUNTERLAGEN

  Die zur Ausführung erforderlichen Unterlagen werden in digitaler Form zur Verfügung gestellt. Ein Anspruch auf Papierunterlagen besteht nicht.

  ZU ABS. 3: PRÜFUNG DER UNTERLAGEN DURCH DEN AN

  Der AN hat sämtliche ihm übergebenen Unterlagen und Vorgaben ausnahmslos rechtzeitig vor Ausführungsbeginn zu prüfen und auf Unstimmigkeiten oder Mängel hinzuweisen und diesbezüglich Bedenken  anzumelden.

ZU § 4 VOB/B AUSFÜHRUNG

  ZU ABS. 1 / Nr.1: ÖFFENTLICHRECHTLICHE GENEHMIGUNGEN

  Soweit die erforderlichen öffentlich-rechtlichen Genehmigungen und Erlaubnisse nicht das Bauwerk selbst betreffen sondern für die Durchführung der Leistungen des AN erforderlich sind, z.B. Nutzung öffentlicher Flächen (Straßen, Gehwege, Grünanlagen, usw.), öffentlicher Einrichtungen oder solcher von Dritten wie  Nachbarn etc., z.B. als Lagerflächen, für Aufgrabungen, u.ä. ist deren rechtzeitige Besorgung einschließlich der  Kostentragung Sache des AN. Sie sind vom AN unaufgefordert, rechtzeitig und auf seine Kosten einzuholen.

  ZU ABS. 1 / Nr.1: ORDNUNG AUF DER BAUSTELLE / WERBUNG DES AN

  Gewerbliche Werbung auf der Baustelle; z.B. Banner oder Schilder an Gerüsten oder Fassaden, u.ä. ist grundsätzlich nicht erlaubt. Veröffentlichungen über das Bauwerk oder die Baudurchführung bedürfen der schriftlichen Genehmigung des AG.
  Lager- und Arbeitsplätze sind vorhanden. Die Baustelleneinrichtungsfläche ist dem Baustelleneinrichtungsplan hezunehmen.

  Näheres siehe auch Anlage Formular 214, Punk 8

  ZU ABS. 1 / Nr.1 und 2: ORDNUNG AUF DER BAUSTELLE / VERTRETUNG DES AG

  Der Auftraggeber hat ein Architekturbüro im Sinne von § 4, Abs. 1, VOB/B mit der Vertretung seiner Interessen auf der Baustelle beauftragt. Die Bauleitunghandelt insoweit im Namen des Auftraggebers. Der AN hat den Weisungen der Vertreter auf der Baustelle (Bauleiter) Folge zu leisten.

  Bei nicht vertragsgemäßer Ausführung der Leistung kann sich der AN jedoch nicht auf ungenügende oder nicht erfolgte Überwachung durch den AG bzw. seiner Erfüllungsgehilfen z.B. Architekt, SiGe-Koordinator oder die Fachingenieure berufen.

  ZU ABS. 1 / Nr.3: AUFSICHTSPERSONAL

  Für die Leitung der vertraglich vereinbarten Leistungen ist durch den AN ein bevollmächtigter Vertreter auf der Baustelle des AG für den benötigten Leistungszeitraum zu stellen. Dieser darf nur in besonderen Fällen und mit Genehmigung des AG ausgetauscht werden. Über einen etwaigen Wechsel des Bauleiters hat der  Auftragnehmer den Auftraggeber unverzüglich schriftlich zu informieren. Der Auftragnehmer hat  sicherzustellen, dass der bestellte Bauleiter der deutschen Sprache hinreichend mächtig ist. Aus triftigen  Gründen kann der AG jedoch die sofortige Ablösung verlangen.

  Der AN ist verpflichtet, an jeweils wöchentlich stattfindenden Jour-Fixe-Terminen teilzunehmen. Diese werden durch die Bauleitung des AG jeweils zeitgerecht vorab bekannt gegeben. Auf vorheriges Verlangen ist ein  rechtsgeschäftlich bevollmächtigter Vertreter zu entsenden.

  Der AN wird ausdrücklich darauf hingewiesen, dass er alle gesetzlichen Vorgaben im Bereich des Steuer-, Arbeits- und Sozialrechts in jeder Beziehung einzuhalten hat. Es wird hierzu insbesondere auf die  einschlägigen Vorgaben im Vergabe- und Vertragshandbuch für die Baumaßnahmen des Bundes Bezug  genommen. Der AN verpflichtet sich, die dortigen Inhalte (abrufbar u.a. auf den Internetseiten der  Fachinformation Bundesbau - FIB) im Einzelnen einzusehen und zu beachten. Der AG macht sich die dortigen  Rechte des öffentlichen Auftraggebers im Rahmen der hier gegenständlichen Vereinbarung mit Einverständnis  des AN zu eigen.

  ZU ABS. 2 / Nr.1: BAUTAGEBUCH

  Der AN ist verpflichtet Bautagesberichte zu führen und auf Verlangen des Auftraggebers diese vorzulegen.. Die Tagesberichte müssen die Angaben enthalten, die für die Ausführung; Abrechnung und Dokumentation der Baumaßnahme von Bedeutung sind, ferner Angaben über Wetter, Temperaturen, Anzahl und Art der auf der  Baustelle beschäftigten Arbeitskräfte, eingesetzte Großgeräte, durchgeführte Arbeiten und Abnahmen,  Arbeitsunterbrechungen mit Angabe der Gründe, Unfälle und sonstige Vorkommnisse, die für den Arbeitsablauf  von besonderer Bedeutung sind.

  ZU ABS. 3: BEDENKEN DES AN GEGEN DIE VORGESEHENE AUSFÜHRUNG; ETC:

  Der AN hat Bedenken unverzüglich schriftlich mitzuteilen. Die weitere Ausführung erfolgt in Abstimmung mit dem AG.

  ZU ABS. 4 / Nr. 3: WASSER- UND STROMANSCHLÜSSE

  Bauseits wird in jedem Bauabschnitt in jedem Bauabschnitt jeweils ein zentraler Anschluss für Wasser und Strom bereitgestellt.
  Die Verteilung und Zuleitung zur jeweiligen Arbeitsstelle ist Sache des AN.

  ZU ABS. 5: SICHERUNG VON LEISTUNG UND STOFFEN

  Es ist Sache des AN, seine Leistungen und Materialien gegen Winterschäden, Grund- und Tagwasser, Schnee, Eis u. ä. zu schützen. Dies gilt auch für die ihm vom AG übergebenen Materialien.
  Die Sicherung der Baustelle ist in jedem Falle Sache des AN und zwar in der Weise, dass die Belange des öffentlichen Verkehrs, des AG, der übrigen AN und der Grundstücksanlieger gewahrt werden.

  ZU ABS. 6: ORDNUNG AUF DER BAUSTELLE / SCHUTTBESEITIGUNG

  Kommt der Auftragnehmer seinen Verpflichtungen aus DIN 18299, Abs. 4.1.11 und 4.1.12, VOB/C, zur Beseitigung von Abfall, dazu gehören auch Materialreste, Verpackungen, etc. und sonstigen Verunreinigungen  nicht nach, so wird der Auftraggeber nach einmaliger, auch mündlicher, Fristsetzung eine andere Firma mit den  Reinigungs- und Entsorgungsarbeiten beauftragen. Die anfallenden Kosten werden von den Abschlagszahlungen und der Schlusszahlung einbehalten.

  Der Auftragnehmer wird vorsorglich im Hinblick auf Maßnahmen der Abfallentsorgung (insbesondere DIN 18299 Abschnitt 4.1.11 und 4.1.12) sowie Abbruch- und Rückbauarbeiten im Sinne der DIN 18459 darauf  hingewiesen, dass er alle insoweit bestehenden gesetzlichen Verpflichtungen (insbesondere  Kreislaufwirtschaftsgesetz [KRwG] und die Gewerbeabfallverordnung [GewAbfV]) selbstverständlich  einzuhalten und nachzuweisen hat. Die dort im Einzelnen festgelegten Dokumentationspflichten bestehen auch  gegen-über dem Auftraggeber. Auf Anforderung sind sie diesem unverzüglich vorzulegen.

  Insbesondere gilt, dass Bauabfälle (nach Gewicht)entsprechend den geltenden gesetzlichen Anforderungen für die Wiederverwendung aufbereitet oder dem Recycling oder einer anderen stofflichen Verwertung zugeführt  werden müssen. Die nachfolgenden Baustellen-Abfallfraktionen werden getrennt erfasst und zu entsorgen:
        - Metallfraktionen nach Metallart getrennt (Alu, Kupfer, etc.)
        - Mineralische Baumischabfälle
        - Kunstschäume- und Schaumdämmstoffe
        - Kunststofffolien und -planen
        - Vollholz und Rohholz
        - Belastete Holzwerkstoffe (z.B. Schalplatten, MDF-Platten, Leimhölzer usw.)
        - Gips-Abfälle
        - Dämmplatten gem. Vorgaben des TRGS 521

  ZU ABS. 8 / Nr. 1 und 3: MELDUNG VON SUBUNTERNEHMERN

  Beabsichtigt der AN Teilleistungen von Sub- bzw. Nachunternehmern ausführen zu lassen, so hat er dies anders als in § 4, Abs. 8; Nr.1, beschrieben ausnahmslos bei der Angebotsabgabe die Sub- bzw.  Nachunternehmern zu benennen.

  ZU ABS. 8 / NR. 2: VERTRAGSBEDINGUNGEN FÜR SUBUNTERNEHMER

  Der AN verpflichtet sich und versichert, dass er gegenüber seinen Subunternehmern die vorliegenden Vertragsbedingungen vereinbart.

  ZU ABS. 10: FESTSTELLUNG VON TEILLEISTUNGEN

  Der AN ist verpflichtet vor der Verdeckung von Teilleistungen diese dem AG rechtzeitig zu melden und die gemeinsame Feststellung der Vertragskonformität zu veranlassen.

ZU § 5 VOB/B: AUSFÜHRUNGSFRISTEN

  GESAMTBAUZEIT

  Baubeginn:  02.11.2026
  Baufertigstellung:  01.10.2028

  TERMINE :

  Die Ausführungsfristen ergeben sich aus dem Formular 214.1

ZU § 7 VOB/B: VERTEILUNG DER GEFAHR

  BAUWESENVERSICHERUNG

  Der AG schließt eine Bauleistungsversicherung in angemessener und üblicher Höhe ab.
  Eine Beteiligung des AN an den Kosten, etwa durch Abzug von Rechnungen, erfolgt nicht.
  Die Selbstbeteiligung je Versicherungsfall (Einzelschaden) beträgt 500 EUR.

ZU § 10 VOB/B: HAFTUNG DER VERTRAGSPARTEIEN

  ABS. 2 / Nr.2: BETRIEBSHAFTPFLICHTVERSICHERUNG

  Der AN hat vor Auftragserteilung durch Vorlage einer Versicherungspolice oder einer Bestätigung der Versicherung das Bestehen einer zur Absicherung der vertraglichen Leistungen ausreichenden  Betriebshaftpflichtversicherung nachzuweisen.

ZU § 11 VOB/B: VERTRAGSSTRAFE

  Näheres siehe auch Anlage Formular 214, Punk 2

ZU § 12 VOB/B: ABNAHME

  ABS. 4: ABNAHMEVERLANGEN

  Es wird ausdrücklich die förmliche Abnahme vereinbart.
  Eine fiktive oder konkludente Abnahme, z.B. durch Nutzung oder Inbetriebnahme, auch einzelner Anlagen oder Teile der Leistung oder Begleichung der Schlussrechnung wird ausdrücklich ausgeschlossen. Das  gemeinsame Aufmaß mit der Bauleitung gehört mit zur Vollständigkeit der Leistung.
  Die Schlussrechnung ist nach erfolgter Abnahme der Leistung einzureichen.

ZU § 13 VOB/B: MÄNGELANSPRÜCHE

  ZU ABS. 1: QUALITÄT

  Zu den gewährleistungsrechtlichen Qualitätserfordernissen gemäß§ 13 Abs. 1 VOB wird klargestellt, dass die vereinbarte Beschaffenheit und die allgemein anerkannten Regeln der Technik gelten. Insofern treten die  Vorgaben in den DIN-Normen der VOB/C im Zweifelsfalle zurück.

  ZU ABS. 4 / NR. 1: VERJÄHRUNGSFRISTEN

  Für die Mängelansprüche wird im Werkvertrag eine Verjährungsfrist von 5 Jahren für Bauwerke vereinbart. Für andere Werke, deren Erfolg in der Herstellung, Wartung oder Veränderung einer Sache besteht, und für die vom Feuer berührten Teile von Feuerungsanlagen wird ebenso eine Verjährungfrist von 5 Jahren vereinbart.

  ZU ABS. 4 / NR. 2: WARTUNGSABHÄNGIGE VERJÄHRUNGSFRISTEN

  Für Teile von maschinellen und elektrotechnischen / elektronischen Anlagen wird eine Verjährungsfrist von 5 Jahren im Werkvertrag vereinbart. Durch den AG oder einen Dritten, z.B. Nutzer oder Mieter wird der  erforderliche Wartungsvertrag über die Verjährungsfrist für Mangelansprüche mit dem AN gesondert vereinbart.
  Vom AN ist spätestens zur Abnahme der Leistung ein entsprechendes Wartungsvertragsangebot vorzulegen.

  ZU ABS. 4 / NR. 3: VERJÄHRUNGSFRISTEN BEI TEILABNAHMEN

  Es wird vereinbart, dass die Verjährungsfristen als Teilleistung am Ende jedes Bauabschnittes ab kommenden Tag nach der Teilabnahme beginnen.

ZU § 14 VOB/B: ABRECHNUNG

  ANSCHRIFTEN:

  Alle Rechnungen sind wie folgt an den AG zu adressieren:

  Verwaltungs-Berufsgenossenschaft (VBG)
  Beschaffung
  Massaquoipassage 1
  22305 Hamburg

  und ausschließlich digital an folgende E-Mailadresse im Format PDF zusenden:

  eingangsrechnung@vbg.de

  ZU ABS. 1: NACHWEISE

  Die in der VOB beschriebenen prüfbaren Nachweise sind ausdrücklich auch bei jeder Teil- bzw. Einzelrechnung vorzulegen. Nicht mit ausreichenden prüfbaren Nachweisen ausgestattete Rechnungen  werden zurückgewiesen. Fälligkeiten und Skonto-; Prüf- und sonstige Fristen werden insoweit nicht ausgelöst.

  Der Auftragnehmer hat im Hinblick auf das Gesetz zur Eindämmung illegaler Betätigung im Baugewerbe (Bauabzugssteuer) eine gültige Freistellungserklärung gemäß§ 48b Einkommensteuergesetz (EStG) im  Original oder als beglaubigte Kopie vorzulegen. Liegt eine gültige Freistellungserklärung gemäß§ 48b EStG  bei Fälligkeit von Forderungen aus Abschlagsrechnungen oder der Schlussrechnung nicht vor, hat der AG  fünfzehn Prozent der jeweils fälligen Zahlung gemäß§§ 48 ff. EStG als Steuerabzug vorzunehmen. Diesen  Steuerabzug muss der Auftragnehmer als auf den Werklohn geleistet gegen sich gelten lassen.

  ZU ABS. 3: EINREICHNUNG VON ZAHLUNGSANFORDERUNGEN UND RECHNUNGEN

  Rechnungen sind an den Auftraggeber zu adressieren und entsprechend den vorgegebenen Rechnungswegen einzureichen.

  Prüfungs- und Zahlungs- und Skontofristen beginnen generell erst mit Eingang einer prüfbaren Rechnung beim Auftraggeber bzw. dessen beauftragter Rechnungsprüfstelle.

ZU § 15 VOB/B: STUNDENLOHNARBEITEN

  ZU ABS. 3: ANZEIGE VON STUNDENLOHNARBEITEN / VORLAGE VON NACHWEISEN

  Die Bauleitung des Auftraggebers ist bevollmächtigt, Stundenlohnarbeiten anzuordnen sowie Stundenlohnnachweise entgegenzunehmen und zu prüfen.

  Stundenlohnarbeiten sind, auch soweit sie in der Leistungsbeschreibung erfasst und Stundenzahlen hinterlegt sind ausdrücklich und ausschließlich Bedarfspositionen die nur nach Freigabe auszuführen sind. Sie sind demzufolge generell vor dem Beginn bei der Bauleitung anzuzeigen und freigeben zu lassen.
  Stundenzettel sind werktäglich einzureichen.

ZU § 16 VOB/B: ZAHLUNG

  ZU ABS. 1 / Nr. 1: EINZELRECHNUNGEN / REGIERECHNUNGEN

  Einzelrechnungen und Regierechnungen werden nicht anerkannt. Diese zu verrechnenden Leistungen sind wie Positionen des LV's zu behandeln und in die Abschlagszahlungen, bzw. die Schlussrechnung aufzunehmen.

  ZU ABS. 1 / Nr. 3 und ABS. 3 / Nr. 1: ZAHLUNG / ZAHLUNGSFRISTEN

  Für die Fälligkeit prüfbarer Rechnungen und Zahlungsanforderungen werden Fristen nach § 16 der VOB/B, ab Eingang beim AG vereinbart.

  Achtung:
  Prüfungs- und Zahlungs- und Skontofristen beginnen generell erst mit Eingang einer prüfbaren Rechnung beim Auftraggeber bzw. dessen beauftragter Rechnungsprüfstelle.

  ZU ABS. 6: FORDERUNGSABTRETUNG

  Forderungsabtretungen des AN an Dritte aus vorliegendem Vertrag sind nur mit schriftlicher Zustimmung des Auftraggebers zulässig]

  Näheres siehe auch Anlage Formular 214, Punk 3

ZU § 17 VOB/B: SICHERHEITSLEISTUNG

  ZU ABS. 1 bis 8: SICHERHEITSLEISTUNG

  Es wird Sicherheitsleistung sowohl für die Vertragserfüllung als auch Mängelansprüche vereinbart.

  ZU ABS. 4 SICHERHEITSLEISTUNG FÜR VERTRAGSERFÜLUNG

  Als Sicherheit für die Vertragserfüllung hat der Auftragnehmer eine Bürgschaft gemäß§ 17 Abs. 4 VOB/B in Höhe von 10 v.H. der Auftragssumme zu stellen. Sie wird vom AG von den jeweiligen Zahlungen einbehalten.  Bei jeder Zahlung wird ein Einbehalt von 10% vorgenommen, bis die Gesamthöhe erreicht ist. Die Parteien verzichten auf die Einzahlung des jeweiligen Sicherheitsbetrages auf ein Sperrkonto gemäß VOB.  Sicherheitsleistung durch Bankbürgschaft gem. VOB in Höhe der Gesamtsicherungssumme ist zulässig.
  Die Vertragserfüllungssicherheit ist nach Maßgabe von § 17 Abs. 8 Ziff. 1 VOB/B zurückzugewähren.

  Näheres siehe auch Anlage Formular 214, Punk 4 und 6

  ZU ABS . 4 SICHERHEITSLEISTUNG FÜR MÄNGELANSPRÜCHE

  Der AG hat mit der Abnahme Anspruch auf eine Gewährleistungssicherheit 3 % v.H. der Abrechnungssumme (= Rechnungsprüfungsergebnis ohne Mängeleinbehalte brutto). Soweit der Auftraggeber zu diesem Zeitpunkt noch über die Sicherheit gemäß Ziff. 1 verfügt, ist der Differenzbetrag zwischen der Vertragserfüllungs- und der  Gewährleistungssicherheit dem Auftragnehmer zurückzugewähren oder die Bürgschaften sind auszutauschen.

  Der Auftragnehmer kann in Höhe der Gewährleistungssicherheit eine Mängelansprüche-Bürgschaft stellen, die dem Auftraggeber Zug-um-Zug gegen Rückgabe der Vertragserfüllungssicherheit gemäß Ziff. 1 zu übergeben ist.
  Sicherheitsleistung durch eine Bankbürgschaft gem. VOB wird ausdrücklich vereinbart. Die Sicherheit ist durch den AN nach Ablauf der Sicherungsfrist schriftlich zurückzufordern. Eine automatische Rückgabe durch den AG erfolgt nicht.

  Der Bürge hat in allen Fällen den Vorgaben des § 17 Abs. 2 VOB/B zu entsprechen. Die Gewährleistungssicherheit wird - abweichend von § 17 Abs. 8 VOB/B - für die Dauer der Gewährleistungsfrist  gestellt und erst nach Ablauf dieser zurückgegeben. Die Bürgschaft darf nicht zeitlich begrenzt sein.

  Näheres siehe auch Anlage Formular 214, Punk 5 und 6

III. SONSTIGES

MINDESTLOHN

Die Verpflichtungen aus dem Mindestlohngesetz (MiLoG) sowie sonstigen einschlägigen arbeits-, sozial- und tarifrechtlichen Vorschriften sind durch den Auftragnehmer und dessen Nachunternehmer einzuhalten.

Mit Angebotsabgabe bzw. Vertragsabschluss bestätigt der Auftragnehmer die Einhaltung der jeweils geltenden gesetzlichen Bestimmungen.

DATENSCHUTZ

Die geltenden datenschutzrechtlichen Bestimmungen sind einzuhalten.
Sofern vom Auftraggeber gefordert, sind entsprechende Erklärungen und Nachweise vorzulegen.

VERSCHWIEGENHEIT

Der Auftragnehmer hat alle im Zusammenhang mit dem Bauvorhaben erlangten Informationen vertraulich zu behandeln.
Sofern vom Auftraggeber gefordert, ist vor Ausführungsbeginn eine gesonderte Verschwiegenheitserklärung zu unterzeichnen.

IV. SCHLUSSBESTIMMUNGEN

Mündliche Nebenabreden bestehen nicht.
Änderungen und Ergänzungen des Vertrages bedürfen der Textform, soweit gesetzlich zulässig.
Sollten einzelne Bestimmungen dieser Vertragsbedingungen ganz oder teilweise unwirksam sein oder werden, bleibt die Wirksamkeit der übrigen Bestimmungen unberührt.

## ALLGEMEINE TECHNISCHE VERTRAGSBEDINGUNGEN (ATV)
ALLGEMEINE TECHNISCHE VERTRAGSBEDINGUNGEN (ATV)

I. AUSSCHREIBUNGSGRUNDLAGEN

Trotz Gliederung des Leistungsverzeichnisses in einzelne Titel ist die Gesamtleistung einschl. zu erbringender Berechnungen, Nachweise, Prüfungen, Planungen etc. ein Werk.

Die Ausschreibung erfolgt, soweit vom Bauherrn nicht für einzelne Produkte gefordert fabrikats - bzw. systemunabhängig. Dem Bieter ist die Wahl der Fabrikate frei gestellt. Die Gleichwertigkeit mit beschriebenen Bauteilen und Baustoffen ist durch den Bieter bei Angebotsabgabe nachzuweisen.

Der Bauherr behält sich ausdrücklich vor, die Arbeiten getrennt nach Losen, in Sonderfällen getrennt nach Titeln zu vergeben, soweit das Leistungsverzeichnis in dieser Form gegliedert ist.

II. PREISBILDUNG

In die Einheitspreise sind alle erkennbaren, zur ordnungsgemäßen und kompletten Erbringung der Leistung erforderlichen Arbeiten einzurechnen. Im Zweifelsfall ist die ausschreibende Stelle bei Abgabe des Angebotes gesondert über Unklarheiten zu informieren.
Die Einheitspreise der jeweiligen Position beinhalten, soweit im Leistungsverzeichnis nichts anderes vermerkt ist, die Lieferung und Montage der zur Erbringung einer vollständigen Leistung notwendigen Materialien.
In die Einheitspreise ist das Einholen sämtlicher Genehmigungen, die Stellung von Anträgen jeglicher Art, die Abstimmung mit allen am Bau Beteiligten, sowie mit den zuständigen Behörden einzurechnen.
Die örtlichen Verhältnisse der Baustelle sind bei der Preisbildung zu berücksichtigen. Mehrforderungen wegen Unkenntnis oder Erschwernis werden nicht anerkannt.

III. AUSFÜHRUNG

Vom AN Werkstatt- und Montagepläne - einschl. statischer Einzelnachweise - sind entsprechend den terminlichen Erfordernissen rechtzeitig, jedoch mind. 4 Wochen vor Ausführung dem AG zur Freigabe und ggf. Korrektur vorzulegen. Dem AG steht hierfür eine Genehmigungszeit von 2 Wochen zur Verfügung. Korrektureintragungen sind einzuhalten.

Die Vergütung für Konstruktionszeichnungen, welche zur Leistungserbringung nach den anerkannten Regeln der Technik erforderlich werden, sind wenn nicht gesondert beschrieben, in die Einheitspreise einzukalkulieren.
Aus den Konstruktionszeichnungen müssen Konstruktion, Maße, Einbau, Befestigung und Bauanschlüsse der Bauteile sowie die Einbaufolge erkennbar sein.
Der AN hat auf Verlangen des AG Ablaufpläne und Musterstücke anzufertigen und zur Freigabe beim AG vorzulegen.
Der zeitliche Ablauf der Bauarbeiten richtet sich nach den Terminplänen der Fischer Planen und Bauen GmbH. Bei Ineinandergreifen von Einzelgewerken sind Abstimmungen untereinander vom Bieter eigenverantwortlich in Absprache mit dem SiGe-Koordinator bzw. der Bauleitung vorzunehmen.

IV. BAUSTELLENBETRIEB

Es wird ausdrücklich darauf hingewiesen, dass alle der Baustellenverordnung zugrunde liegenden Gesetze, deren Rechtsverordnungen und -normen, sowie alle darauf beruhenden Regelungen ausnahmslos einzuhalten sind.

Hierzu wird insbesondere auf das Arbeitsschutzgesetz (ArbSchG) und das Arbeitssicherheitsgesetz (ASiG), die Arbeitsstättenverordnung (ArbStättV) und die Baustellenverordnung (BaustellV), sowie die Unfallverhütungsvorschriften (UVV) der Bauberufsgenossenschaften (BauBG) hingewiesen.

Schutzvorrichtungen, auch von anderen am Bau beteiligten Firmen, dürfen nur nach ausdrücklicher Genehmigung des SiGe-Koordinators bzw. der Bauleitung entfernt werden. Nach erfolgter Leistung sind sie unverzüglich wieder zu montieren.

Den Anweisungen des SiGe-Koordinators bzw. der Bauleitung ist unverzüglich Folge zu leisten.

## SCHADSTOFFARME UND EMMISSIONSARME BAUPRODUKTE
1. Allgemeine Anforderungen
Bei der Sanierung des Verwaltungsgebäudes dürfen nur Bauprodukte und Materialien verwendet werden, die für den vorgesehenen Zweck geeignet sind und den geltenden gesetzlichen und technischen Anforderungen entsprechen.
Die eingesetzten Produkte sind so auszuwählen, dass vermeidbare Belastungen für die Gesundheit von Beschäftigten, Nutzern und Dritten sowie für die Umwelt möglichst weitgehend vermieden werden.
Es sind grundsätzlich schadstoffarme und emissionsarme Produkte zu bevorzugen.

2. Besonders problematische Stoffe
Der Einsatz von Produkten mit besonders gesundheits- oder umweltgefährdenden Stoffen ist zu vermeiden, sofern technisch geeignete und wirtschaftlich vertretbare Alternativen mit geringerer Belastung verfügbar sind.
Dies gilt insbesondere für krebserzeugende, erbgutverändernde oder fortpflanzungsgefährdende Stoffe sowie für besonders besorgniserregende Stoffe (SVHC).
Der Einsatz von Formaldehyd, relevanten VOC-Emissionen und Bioziden Wirkstoffen ist auf das technisch erforderliche Maß zu beschränken.

3. Innenräume
Für alle in Innenräumen eingesetzten Produkte, die die Innenraumluft beeinflussen können, sind emissionsarme Produkte zu verwenden.
Dies betrifft insbesondere Farben, Lacke, Beschichtungen, Klebstoffe, Spachtelmassen, Dichtstoffe, Bodenbeläge, Holzwerkstoffe, Dämmstoffe und Akustikprodukte.
Bei großflächig eingesetzten oder besonders emissionsrelevanten Produkten sind die in den jeweiligen Leistungspositionen geforderten Emissionsgrenzwerte und Nachweise einzuhalten.

4. Bestand und vorhandene Schadstoffe
Bei der Sanierung sind vorhandene schadstoffhaltige oder schadstoffverdächtige Bauteile und Materialien zu berücksichtigen.
Neue Bauprodukte dürfen keine zusätzlichen vermeidbaren Schadstoffbelastungen verursachen.
Vorhandene schadstoffhaltige Materialien dürfen nur überdeckt oder überbaut werden, wenn dies planerisch vorgesehen und technisch sowie rechtlich zulässig ist.

5. Nachweise und Freigabe
Auf Verlangen sind geeignete Nachweise zu den eingesetzten Produkten vorzulegen. Hierzu können insbesondere technische Datenblätter, Sicherheitsdatenblätter, Herstellererklärungen, Prüfberichte oder gleichwertige Nachweise dienen.
Produkte, für die besondere Anforderungen an Schadstoffgehalt oder Emissionen festgelegt sind, dürfen erst nach Vorlage der geforderten Nachweise und - soweit vorgesehen - nach Freigabe eingebaut werden.
Die Verantwortung für die vertragsgemäße Beschaffenheit der Produkte verbleibt beim Auftragnehmer.

6. Gleichwertige Produkte
Soweit in den Vergabeunterlagen auf bestimmte Normen, Prüfverfahren, Umweltzeichen oder technische Spezifikationen verwiesen wird, sind gleichwertige Produkte und Nachweise zulässig.
Die Gleichwertigkeit ist vom Auftragnehmer nachzuweisen.

7. Materialwechsel
Ein Wechsel von angebotenen oder freigegebenen Produkten ist nur zulässig, wenn das Ersatzprodukt die Anforderungen der Leistungsbeschreibung mindestens gleichwertig erfüllt und der Wechsel vor dem Einbau angezeigt und nachgewiesen wird.

8. Vertragskonformität
Produkte, die die Anforderungen der Leistungsbeschreibung an Schadstoffgehalt, Emissionen oder Umweltverträglichkeit nicht erfüllen, gelten als nicht vertragsgemäß und sind auf Verlangen durch vertragskonforme Produkte zu ersetzen.

## 2442-25 Aufzugsanlagen nach DIN 18385
Datum: 07.09.2026

*Hinweis: Hinweis Aufzugsanlagen*
Im Gebäude befinden sich drei Aufzugsanlagen.

Aufzugsgruppe bestehend aus Aufzug 1 und Aufzug 2

Einzelaufzug Aufzug 3

Alle drei Aufzugsanlagen haben ihren Triebwerksraum im 2.Untergeschoss seitlich neben dem Schacht.

Die drei Aufzugsanlagen sind mit baugleichen getriebebehafteten OTIS-Seilantrieben aus dem Baujahr 1992 ausgestattet.

Aufzug 1
Anlagennummer: 47NG9225
Baujahr: 1992
Tragfähigkeit 1.000kg
Personen: 13
Haltestellen: 2.UG - 4.OG
Förderhöhe ca.: 22560mm
Kabine ca.: 1100x2100x2200mm
Gewicht Fahrkorb: 1127kg
Gewicht Gegengewicht: 1597kg

Aufzug 2
Anlagennummer: 47NG9226
Baujahr: 1992
Tragfähigkeit: 630kg
Personen: 8
Haltestellen: 2.UG - 3.OG
Förderhöhe ca.: 17090mm
Kabine ca.: 1100x1400x2200mm
Gewicht Fahrkorb: 811kg
Gewicht Gegengewicht: 1111,59kg

Aufzug 3
Anlagennummer: 47NG9227
Baujahr: 1992
Tragfähigkeit: 630kg
Personen: 8
Haltestellen 2.UG bis 3.OG
Förderhöhe ca. 15730mm
Kabine ca.: 1100x1400x2200mm
Gewicht Fahrkorb: 757kg
Gewicht Gegengewicht: 1056,23kg

*Hinweis: Technische Ausführung*
Im Rahmen der Maßnahme sollen die Steuerungen, die Kabinentürantriebe sowie die Kabinenauskleidungen aller drei Aufzüge komplett erneuert werden um so einen langfristigen Betrieb und eine Ersatzteilbeschaffung zu gewährleisten.

Die Erneuerung erfolgt in zwei Bauabschnitten.

Der erste Bauabschnitt sieht die Erneuerung der Komponenten an Aufzugsanlage 3 vor.

Der zweite Bauabschnitt erfolgt ca. 12 Monate später und sieht die Erneuerung an der Aufzugsgruppe Aufzug 1 + 2 vor.

### Bereich 1 Aufzugsanlage nach DIN 18385

#### Abschnitt 1.1 Erneuerung Aufzugssteuerung

**1.1.10 Demontage vorh. Aufzugssteuerung 630kg Aufzug**
Demontage vorh. Aufzugssteuerung 630kg Aufzug

Die vorhandene Aufzugssteuerung im Triebwerksraum ist einschließlich alle zugehörigen Komponenten vollständig zu demontieren und fachgerecht zu entsorgen.

Der Leistungsumfang umfasst insbesondere die Demontage der Steuerungsschränke, der zugehörigen Schachtverkabelung, sämtlicher Bedien- und Anzeigetableaus in Fahrkorb und Haltestellen sowie aller zur Aufzugssteuerung gehörenden elektrischen Komponenten im Triebwerksraum.

Vor Beginn der Demontage sind sämtliche bauseitige Leitungen und Schnittstellen, insbesondere für Gebäudeautomation, Brandmeldeanlage, Störmeldungen, Fernüberwachung sowie weitere Fremdgewerke, ihrer Funktion eindeutig zuzuordnen und dauerhaft zu kennzeichnen. Die Kennzeichnung ist während der gesamten Bauzeit aufrechtzuerhalten und bei der Wiederinbetriebnahme entsprechend zu übernehmen.
Menge: 2 St

**1.1.20 Demontage vorh. Aufzugssteuerung 1.000kg Aufzug**
Demontage vorh. Aufzugssteuerung 1.000kg Aufzug

Die vorhandene Aufzugssteuerung im Triebwerksraum ist einschließlich alle zugehörigen Komponenten vollständig zu demontieren und fachgerecht zu entsorgen.

Der Leistungsumfang umfasst insbesondere die Demontage der Steuerungsschränke, der zugehörigen Schachtverkabelung, sämtlicher Bedien- und Anzeigetableaus in Fahrkorb und Haltestellen sowie aller zur Aufzugssteuerung gehörenden elektrischen Komponenten im Triebwerksraum.

Vor Beginn der Demontage sind sämtliche bauseitige Leitungen und Schnittstellen, insbesondere für Gebäudeautomation, Brandmeldeanlage, Störmeldungen, Fernüberwachung sowie weitere Fremdgewerke, ihrer Funktion eindeutig zuzuordnen und dauerhaft zu kennzeichnen. Die Kennzeichnung ist während der gesamten Bauzeit aufrechtzuerhalten und bei der Wiederinbetriebnahme entsprechend zu übernehmen.
Menge: 1 St

**1.1.30 Montage neue Aufzugssteuerung 630kg Aufzug**
Montage neue Aufzugssteuerung 630kg Aufzug nach dem Stand der Technik als moderne mikroprozessorgesteuerte Aufzugssteuerung.

Die Aufzugssteuerung erfüllt die zum Zeitpunkt der Ausführung gültigen Normen DIN EN 81-20/50, DIN EN 81-28 und DIN EN 81-70.

Die Steuerung ist als offene, frei parametrierbare Bussteuerung auszuführen. Eine Einschränkung der Parametrierung, Wartung oder Instandsetzung durch herstellerspezifische Sicherheitscodes, Softwareverriegelungen oder proprietäre Wartungswerkzeuge ist unzulässig. Sämtliche für Wartung, Parametrierung, Datensicherung und Softwareupdates erforderliche Zugangsrechte und Softwarewerkzeuge sind dem Betreiber dauerhaft zur Verfügung zu stellen.

Die bestehenden Hauptantriebe im Triebwerksraum sind in die neue Steuerung einzubinden. Die Steuerung ist als Gruppensteuerung für Aufzug 1+2 oder Einzelsteuerung für Aufzug 3 auszuführen. Dabei ist sicherzustellen, dass jede Einzelsteuerung im Störungsfall die Funktion der Gruppensteuerung übernehmen kann.

Die Steuerung ist im Triebwerksraum am Standort der bestehenden Steuerung in einem verschließbahren Stahlschrank (Schutzart mindestens IP54) zu montieren.
Der Triebwerksraum befindet sich im Untergeschoss unmittelbar neben dem jeweiligen Aufzugsschacht.
Am Schaltschrank ist eine von außen bedienbare Rückholsteuerung sowie ein elektrischer Fahrten- und Betriebsstundenzähler vorzusehen.

Frequenzumrichter, Bremswiderstände und weitere erforderliche Leistungskomponenten dürfen im Triebwerksraum angeordnet werden.

Die Steuerung ist mit mindestens folgenden potentialfreien Schnittstellen auszurüsten:

  •  Sammelstörung an die Gebäudeautomation
  •  Notruf ausgelöst an die Gebäueautomation
  •  Brandmeldung algemein von der Brandmeldeanlage
  •  Brandmeldung Bestimmungshaltestelle von der Brandmeldeanlage
  •  mindestens zwei frei parametrierbare digitale Eingänge
  •  mindestens zwei frei parametrierbare digitale Ausgänge

Die Steuerung muss mindestens folgende Funktionen bereitstellen:

  •  richtungsabhängige Sammelsteuerung mit Gruppensteuerung
  •  automatische Anpassung an die Verkehrsverhältnisse
  •  statische und dynamische Brandfallsteuerung
  •  Volllast- und Überlaststeuerung
  •  Innenvorrangsteuerung
  •  Außerbetrieb-, Wartungs- und Inspektionsbetrieb
  •  parametrierbare Türsteuerung einschließlich Drängelfunktion gemäß geltenden Normen
  •  UCM-Funktion
  •  Schachtkopierung mittels redundantem Wegmesssystem mit Absolutwerterfassung
  •  Nachregulierung der Haltegenauigkeit
  •  Einfahrt mit geöffneter Tür, soweit normativ zulässig
  •  Verzögerungskontrolle bei verkürzten Schachtgruben und Schachtköpfen

Die gesamte Schachtverkabelung ist vollständig zu erneuern und in neue Blechkanälen zu verlegen.
Die Steuerung ist mit einer batteriegepufferten Stromversorgung auszustatten, welche die Steuerungsfunktionen einschließlich Notbefreiung, Notbeleuchtung und Kommunikation bei Netzausfall mindestens 30 Minuten aufrechterhält.

Die Verkabelung innerhalb des Triebwerksraums ist sauber in Kanälen zu führen.

Die Steuerung muss über parametrierbare Energiesparfunktionen verfügen. Hierzu gehören mindestens die zeitgesteuerte Abschaltung der Kabinenbeleuchtung sowie ein Standby-Betrieb der Steuerung.

Die Parametrierung, Inbetriebnahme, Funktionsprüfung, Probebetrieb sowie die vollständige Dokumentation einschließlich Parameterlisten, Ein-/Ausgangsbelegung, Klemmplänen, Schaltunterlagen und Datensicherung sind Bestandteil der Leistung. Der Schaltplan ist in der Steuerung zu hinterlegen.

Zum Leistungsumfang der Aufzugssteuerung gehören sämtliche Bedien- und Anzeigetableaus in den Haltestellen sowie der Kabine.

Die Tableaus sind aus richtrostendem Edelstahl (Werkstoff 1.4301 oder gleichwertig) mit fein geschliffener Oberfläche herzustellen. Sämtliche Taster und Anzeigen sind flächenbündig in die Frontplatte zu integrieren.

Die Beschriftung erfolgt dauerhaft mittels Gravur in kontrastreicher Ausführung. Alle Bedienelemente sind mit taktiler Beschriftung und Braille-Schrift gemäß DIN EN 81-70 auszuführen.

Die Taster sind mit optischer und akustischer Quittierung auszuführen. Der Taster der Hauptzugangsebene ist gemäß DIN EN 81-70 besonders hervorzuheben.

Das Fahrkorbtableau ist gemäß DIN EN 81-70 Anhang B als waagerechtes Quertableau vorzusehen.
Im Tableau sind folgende Funktionen integriert:

  •  Taster für sämtliche Haltestellen
  •  Notruftaster
  •  Tür-Auf-Taster
  •  Tür-Zu-Taster
  •  Lautsprecher und Mikrofon des Notrufsystems
  •  Gehörlosen-Touchdisplay
  •  Vorrangschaltung unter Verwendung der vorhandenen Profilhalbzylinder
  •  Einbaukomponente eines bauseitig zur Verfügung gestellten ZK-Lesers (INTUS 700Panel von PCS)

Die Haltestellentableaus sind in den vorhandenen Aussparungen der Portale zu integrieren.

Die Ausstattung umfasst mindestens:

  •  Auf- und/oder Abruftaster entsprechend der jeweiligen Haltestelle
  •  taktile Beschriftung
  •  Braille-Schrift
  •  Vorrichtung zur Außerbetriebnahme mittels vorhandenem Profilhalbzylinder an der Hauptzugangsebene

Die Halstellenanzeigen sind in den vorhandenen Aussparungen der Portale zu integrieren.

Die Ausstattung umfasst mindestens:

  •  Fahrkorbposition
  •  Weiterfahrtspfeile
  •  akustsiche Fahrtrichtungsanzeige für sehbehinderte Personen
  •  Anzeigehöhe mindestens 50mm
  •  TFT oder LED Ausführung

Im Bereich der Haltestellentableaus ist dauerhaft der Hinweis "Aufzug im Brandfall nicht benutzen" anzubringen.

Vor Lieferung sindsämtliche Bedien- und Anzeigetafeln dem Auftraggeber zur Bemusterung vorzulegen.
Menge: 2 St

**1.1.40 Montage neue Aufzugssteuerung 1.000kg Aufzug**
Montage neue Aufzugssteuerung 1.000kg Aufzug

Ausführung wie Pos. 01.01.0030 für 1.000kg Aufzugsanlage
Menge: 1 St

#### Abschnitt 1.2 Erneuerung Türantrieb Kabinentür

**1.2.10 Demontage vorh. Türantrieb Kabinentür 900mm seitlich**
Demontage vorh. Türantrieb Kabinentür 900mm seitlich

Der vorhandene Türantrieb der Fahrkorbtür ist einschließlich aller zugehörigen mechanischen und elektrischen Komponenten vollständig zu demontieren und fachgerecht zu entsorgen.

Der Leistungsumfang umfasst insbesondere den Ausbau des Antriebsmotors, der Antriebssteuerung, Getriebe- und Übersetzungselemente, Zahnriemen bzw. Kettenantrieb, Umlenkrollen, Befestigungskontruktionen, Verkabelung sowie sämtlicher weiterer zum Türantrieb gehörnder Bauteile.
Menge: 2 St

**1.2.20 Demontage vorh. Türantrieb Kabinentür 900mm zentral**
Demontage vorh. Türantrieb Kabinentür 900mm zentral

Der vorhandene Türantrieb der Fahrkorbtür ist einschließlich aller zugehörigen mechanischen und elektrischen Komponenten vollständig zu demontieren und fachgerecht zu entsorgen.

Der Leistungsumfang umfasst insbesondere den Ausbau des Antriebsmotors, der Antriebssteuerung, Getriebe- und Übersetzungselemente, Zahnriemen bzw. Kettenantrieb, Umlenkrollen, Befestigungskontruktionen, Verkabelung sowie sämtlicher weiterer zum Türantrieb gehörnder Bauteile.
Menge: 1 St

**1.2.30 Montage neuer Türantrieb Kabinentür 900mm seitlich**
Montage neuer Türantrieb Kabinentür 900mm seitlich

Lieferung und Montage eines neuen Türantriebs für die vorhandene Fahrkorbtür einschließlich sämtlicher für einen ordnungsgemäßen Betrieb erforderlichen mechanischen, elektrischen und elektronischen Komponenten.

Der Leistungsumfang umfasst insbesondere den Antriebsmotor, die Antriebssteuerung, Übertragungselemente, Führungselemente, Befestigungskontruktionen, Verkabelung sowie sämtlicher für den sicheren und bestimmungsgemäßen Betrieb erforderlichen Bauteile.

Der neue Türantrieb ist an die neue Aufzugssteuerung anzubinden und vollständig zu parametrieren. Sämtliche Betriebsparameter sind auf die vorhandene Fahrkorbtür abzustimmen und so einzustellen, dass ein ruhiger, verschleißarmer und betriebssicherer Türlauf gewährleistet wird.

Die Türsteuerung ist entsprechend den Anforderungen der DIN EN 81-20 und DIN EN 81-50 auszuführen. Türgeschwindigkeit, Schließkräfte, Reversierverhalten sowie sämtliche Sicherheitsfunktionen sind normgerecht einzustellen und nachzuweisen.

Nach Abschluss der Montage sind sämtliche Funktionsprüfungen durchzuführen. Die Fahrkorbtür ist vollständig betriebsbereit zu übergeben.
Menge: 2 St

**1.2.40 Montage neuer Türantrieb Kabinentür 900mm zentral**
Montage neuer Türantrieb Kabinentür 900mm zentral

Ausführung wie Pos. 01.02.0030 für 900mm zentral öffnende Fahrkorbtür
Menge: 1 St

#### Abschnitt 1.3 Erneuerung Kabinenauskleidung

**1.3.10 Erneuerung der Fahrkorbauskleidung 630kg Aufzug**
Erneuerung der Fahrkorbauskleidung 630kg Aufzug einschließlich Demontage und Entsorgung der vorhandenen Auskleidung sowie Lieferung und Montage der enuen Auskleidung

Kabinenabmessungen 1100 x 1400 x 2200mm l x b x h

Innerhalb der Fahrkabine sind die vorhandenen Wandverkleidungen, Deckenverkleidung sowie der Fußboden einschließlich aller Befestigungs- und Unterkonstruktionen vollständig zu demontieren und fachgerecht zu entsorgen.

Die Fahrkabine ist vollständig mit einer neuen Innenauskleidung aus nichtrostendem Edelstahl, Werkstoff-Nr. 1.4301 (V2A), Oberfläche gebürstet (K240 oder gleichwertig), auszustatten. Die Wandpaneele sind mit gleichmäßigen Schattenfugen auszuführen. Die Paneelaufteilung ist symmetrisch auf die Kabinengeometrie abzustimmen.

Die Fahrkabine erhält einen dreiseitigen Handlauf aus Edelstahl gemäß DIN EN 81-70 mit einem Durchmesser von mindestens 40 mm. Die Handläufe sind an den Enden zur Wand hin gebogen auszuführen.

An der Rückwand ist oberhalb der Wandpaneele ein flächenbündig eingelassener Spiegel aus Verbundsicherheitsglas (VSG) vorzusehen. Der Spiegel beginnt in einer Höhe von ca. 900 mm über Oberkante Fertigfußboden und erstreckt sich über die gesamte nutzbare Breite der Rückwand. Die Ausführung hat den Anforderungen der DIN EN 81-70 hinsichtlich der Nutzung durch Rollstuhlfahrer zu entsprechen.

Die Kabinendecke ist als durchgehendes Milchglasdeckenfeld mit umlaufendem Edelstahlrahmen (Rahmenbreite maximal 50 mm) auszuführen. Das Deckenfeld muss über eine Dreikantverriegelung nach unten klappbar sein, um Wartungsarbeiten zu ermöglichen.

Oberhalb des Deckenfeldes ist eine energieeffiziente LED-Beleuchtung mit homogener Lichtverteilung vorzusehen. Die Lichtfarbe und Beleuchtungsstärke sind einstellbar auszuführen. Die Grundeinstellung erfolgt auf 3000 K. Die endgültige Einstellung ist vor Abnahme mit dem Auftraggeber abzustimmen. Auf dem Fahrkorbboden ist eine mittlere Beleuchtungsstärke von mindestens 150 lx gemäß DIN EN 12464-1 nachzuweisen.

In der rechten Seitenwand sind innerhalb des Handlaufbereiches das horizontale Fahrkorbtableau gemäß DIN EN 81-70 sowie in einer Höhe von ca. 1.700 mm über Oberkante Fertigfußboden eine flächenbündig integrierte Fahrkorbpositionsanzeige anzuordnen.

Der Kabinenboden ist umlaufend mit einer Sockelleiste aus nichtrostendem Edelstahl, Werkstoff-Nr. 1.4301 (V2A), Oberfläche K240 geschliffen, in einer Höhe von mindestens 100 mm über Oberkante Fertigfußboden einzufassen.

Der Fahrkorbboden wird bauseitig erstellt.
Die Aufbauhöhe beträgt 4mm.

Die Fahrkorbtür ist optisch an die neue Fahrkorbauskleidung anzupassen. Dies kann durch eine Edelstahlverkleidung des vorhandenen Türblattes oder durch Lieferung eines neuen Türblattes erfolgen. Der Auftragnehmer hat die wirtschaftlichste Lösung anzubieten.
Menge: 2 St

**1.3.20 Erneuerung der Fahrkorbauskleidung 1.000kg Aufzug**
Erneuerung der Fahrkorbauskleidung 1.000kg Aufzug einschließlich Demontage und Entsorgung der vorhandenen Auskleidung sowie Lieferung und Montage der neuen Auskleidung

Ausführung wie Pos. 01.03.0010 für Kabinenabmessungen 1100x2100x2200mm b x l x h
Menge: 1 St

#### Abschnitt 1.4 Komponenten

**1.4.10 Notrufsystem DIN EN 81-28 inkl. Gehörlosennotrufsystem**
Notrufsystem DIN EN 81-28 inkl. Gehörlosennotrufsystem als Zweiwege-Kommunikation, automatischer Störungsmeldung, Notrufweiterleitung sowie Kommunikationsmöglichkeit für hör- und sprachbeeinträchtigte Personen gemäß DIN EN 81-70.

Sprechanlage für Aufzugsnotrufsystem EN 81-28, EN 81-70  geeignet zur Anschaltung  auf das vorh. Festnetz und GSM Schnittstelle gleichzeitig zur ständig besetzten Zentrale, NGN-Kompatibel für VoIP-Geräte, Aufschaltung an einen Kat.6A-Port der Telefonanlage oder direkten Festnetz, z.B. Telekom

a) Zentraleinheit für Aufzugsnotruftelefon zur Montage
  auf dem Kabinendach
    - geeignet zur Aufschaltung von Kabinentelefon,
  Notruftaste, Kabinenaußensprachmodul (unter der
  Kabine) und Kabinenaußensprachmodul (auf der
  Kabine)
    - inkl. Anschaltung an Aufzugschleppkabel

b) Kabinensprechstelle für Hinterbaumontage hinter
  Blende, inkl. Notruftaste
    - inkl. Patchkabel zur Zentraleinheit

c) Kabinenaußensprachmodul
  Metallgehäuse für Aufbaumontage, Mikrofon,
  Lautsprecher und Notruftaste
    - inkl. Notruftaste
    - vorgesehen zur Montage unterhalb der Kabine

d) Kabinenaußensprachmodul
  wie vor, geeignet zur Montage oberhalb der Kabine

e) Steuerschranktelefon
  zur Montage im Steuerschrank,
  geeignet für Wandanbau
    - inkl. Elektronikbox
    - inkl. Kat.6A-Anschlusskabel
    - inkl. Stromversorgung 230 V ~
    - inkl. Notstromversorgung mit Bleigelakku
    - geeignet zum Aufbau einer Sprechverbindung
  zwischen Steuerschrank und Kabinensprechstelle

Zur Komplettlieferung gehört auch ein Notruffernsystem als VoIP- und GSM-Wahlgerät zur Aufschaltung auf das Fest- und Mobilnetz zur ständig besetzten Zentrale.

Ausführung 'Sprechverbindung' zur zentralen
Notrufzentrale, der Aufzug erhält eine Nummer in der
Leitzentrale, die über das Fest- und Mobilnetz auch den Aufzug anwählen kann.

Der Aufzug erhält einen Sprachcomputer, der in jeder
Haltestelle die Etage, die Haupträume sowie im Notfall
die Evakuierung in zwei Sprachen (deutsch und englisch) ansagt, die Durchsagen
sind automatisch, Text gemäß Angabe Bauleitung.

Die Aufschaltung auf eine 24h besetzte Stelle des AN, bzw. auf eine offzielle Notrufzentrale über GSM.

Gehörlosen Touchbedienfeld integriert im horizontalen Bedientableau für die Notruffunktionen gemäß DIN EN 81-28 als optische Unterstützung.
Das Touchbedienfeld verfügt über einen Farbdisplay und einer Auswahl an verschiedenen Sprachen. Der Anschluss erfolgt über ein GSM Gateway und verbindet das Notrufsystem somit über das Mobilfunknetz an eine ständig besetzte Stelle.
Die Anschaltung über IP ist ebenfalls möglich.
Inkl. Notstromversorgung und aller für den Betrieb notwendigen Komponenten.
Menge: 3 St

**1.4.20 Lichtschranke Kabinentür mit farblicher Unterscheidung**
Lichtschranke Kabinentür mit farblicher Unterscheidung

Zugangsüberwachung durch Lichtvorhang
mit Lichtstrahlenabstände von <= 30 mm
über die gesamte Türhöhe montiert an der Fahrkorbtüre.
Zu den Funktionen des Lichtvorhangs gehört auch den Eintritt und Austritt in die Kabine visuell über LED-Module in ROT/GRÜN-Schaltung zu regeln um den Zugang zur Kabine
barrierefrei zur Gewährleisten.
Menge: 3 St

**1.4.30 Schachtausrüstung**
Schachtausrüstung

Schachtbeleuchtung gemäß EN-81-20 als LED-Band
über die gesamte Schachthöhe,
Schutzart IP 65, senkrecht eingebaut.
Schaltbar vom Steuerschrank, dem Zugang zur
Schachtgrube und dem Fahrkorbdach.
Schutzkontaktsteckdose in der Schachtgrube.

Die vorhandenen Wannenleuchten inkl. Verkabelung innerhalb des Schachtes sind nach Montage der neuen Schachtbeleuchtung zu demontieren und fachgerecht zu entsorgen. In jedem Schacht ist von 8 Wannenleuchten auszugehen.

Montage der nach Norm vorgeschriebenen Steckdosen und Schalter nach EN 81-20 innerhalb des Schachtes
Menge: 3 St

**1.4.40 Reinigung der Schachtgrube**
Reinigung der Schachtgrube einschließlich fachgerechter Entsorgung des Kehrguts vor Beginn der Modernisierung
Menge: 3 St

**1.4.50 Staubbindender Anstrich vorh. Aufzugsschachtgrube**
Staubbindender Anstrich vorh. Aufzugsschachtgrube

Vorbereitung des Untergrundes sowie Ausführung eines staubbindenden Beschichtungsanstrichs der Schachtgrube einschließlich der Wandflächen bis ca. 1,0m Höhe.

Nach Abschluss der Maßnahme ist die Schachtgrube staubbindet anzustreichen. Der Anstrich erfolgt bis zu einer Höhe von 100cm innerhalb der Schachtgrube zweier Aufzugsanlagen. Die Maße des Schachtes sind wie zuvor beschrieben anzunehmen.
Staubbindender Bodenanstrich als einkomponentige Bodenversiegelung für innen, seidenmatt, Frabe: grau nach Wahl AG aus Farbpalette, wasserverdünnbar, lösemittelfrei, beständig gegen verdünnte Laugen und schwache Säuren, Öle, Benzin, Wasser und wässrige Salzlösungen, strapazierfähig und widerstandsfähig gegen mechanische Belastung mit hohem Haft- und Deckvermögen;
Oberfläche mit Rutschhemmung R9, Diffusionswiderstand 2500my.
Durch mind. 2-facher Auftrag nach Herstellervorschrift aufbringen, in gerollter Ausführung, Leistung einschl. Reinigen/Abkehren des Untergrundes, sowie erforderlicher Grundierung des geglätteten Stahlbetonrohboden nach Herstellervorschrift
Menge: 3 St

**1.4.60 Geschwindigkeitsbegrenzer komplett erneuern**
*** Bedarfsposition ohne GB
Geschwindigkeitsbegrenzer komplett erneuern

Der vorhandene Geschwindigkeitsbegrenzer einschließlich Begrenzerseil, Spanngewicht, Umlenkrollen, Befestigungskonstruktionen sowie sämtlicher zugehöriger mechanischer und elektrischer Komponenten ist vollständig zu demontieren und fachgerecht zu entsorgen.

Es ist ein neuer, den Anforderungen der DIN EN 81-20 und DIN EN 81-50 entsprechender Geschwindigkeitsbegrenzer einschließlich aller erforderlichen Komponenten zu liefern und zu montieren. Der Geschwindigkeitsbegrenzer ist auf die vorhandene Aufzugsanlage abzustimmen, ordnungsgemäß einzustellen und mit der Fangvorrichtung sowie der neuen Aufzugssteuerung zu verbinden.

Sämtliche Funktions- und Auslöseprüfungen einschließlich der erforderlichen Nachweise sind Bestandteil der Leistung.
Menge: 3 St

#### Abschnitt 1.5 Allgemeines

**1.5.10 Einrichten und Räumen der Baustelle im Gebäude**
*** Pauschalposition
Einrichten und Räumen der Baustelle im Gebäude, Vorhalten der Baustelleneinrichtung für sämtliche in der Leistungsbeschreibung aufgeführten Leistungen, einschl. Material- und Personalcontainer, wenn dieser benötigt wird.
Der Container verfügt über einen Stromzähler. Der Stromverbrauch wird entsprechend mit dem AG abgerechnet.
Menge: 1 psch

**1.5.20 Bestandsunterlagen**
*** Pauschalposition
Bestandsunterlagen zusätzlich zu den Anforderungen der VOB/C gemäß der folgenden Beschreibung
2-Fach in Papierform und
2-fach elektronisch auf Datenträger (CD/DVD) geprüft auf Virenfreiheit, Datenformate dwg, dxf, pdf, docx, xlsx
Die Papierdokumentationen sind in einem einheitlichen strukturierten Erscheinungsbild zu übergeben. Jedes Gewerk muss mit einem neuen Ordner beginnen. Die Füllung der Ordner darf nicht die Klammerrundung erreichen. Das oberste Deckblatt muss das Inhaltsverzeichnis enthalten. Trennblätter sind in Größe A4 zu verwenden. Pläne müssen gem. DIN gefaltet und mit Verstärkungsringen versehen sein. Die Ordnerrücken müssen ein einheitliches Rückenschild enthalten. Vorgabe durch den AG.
Technische Datenblätter müssen exakt produktspezifisch aufbereitet sein, d. h. eventuell nicht zutreffende Informationen müssen abgedeckt oder durchgestrichen sein.

Die Ordner sind folgendermaßen zu gliedern:
00 Inhalt
01 Bescheinigungen
02 Protokolle
03 Plaene
04 Planunterlagen - Zeichnungen
05 Bedienungs- und Wartungsunterlagen
06 Pruefbuecher
07 Importdateien cafm
08 Konformitätsbestätigung

Insbesondere folgende Unterlagen sind der Dokumentation beizufügen:

-  CAD-Pläne der Aufzugsanlagen
-  Nachweis der Nutzereinweisung
-  Sachverständigenprotokolle
-  Datenblätter und Ersatzteillisten
-  Wartungsanweisungen
-  Bedienungsanleitungen
-  Schaltpläne
-  Konformitätsbestätigungen
-  Fachbauleitererklärung
-  Wartungsverträge
-  Alle in Positionen und Vortexten geforderten Unterlagen, Messungen, Listen, Übersichten,
-  Abkürzungsverzeichnis

Als wesentliche Voraussetzung für die VOB-Abnahme sind die von der Bauleitung geprüften und freigegebenen Bestandsunterlagen spätestens 14 Tage vor Abnahmetermin einzureichen.
Menge: 1 psch

**1.5.30 Einweisung Personenbefreiung TRBS 3121 Teilnahmebestätigung/Zertifikat**
STLB-Bau 2026-04 069
Einweisung von beauftragten Personen des AG vor Ort an der installierten Anlage zur Durchführung der regelmäßigen Inaugenscheinnahme und Funktionskontrolle nach TRBS 3121 und von Befreiungsmaßnahmen eingeschlossener Personen mit praktischen Übungen, die durchgeführte Einweisung wird protokolliert, einschl. Ausstellen einer Teilnahmebestätigung/eines Zertifikates je Teilnehmer, 8 Teilnehmer, Durchführung der Einweisung vor Erstinbetriebnahme.
Menge: 1 St
DIN276/2018-12: 461

**1.5.50 Abnahmeprüfung je Aufzugsanlage als Prüfung nach Veränderung**
Abnahmeprüfung je Aufzugsanlage als Prüfung nach Veränderung

Die gesetzlich vorgeschriebene Prüfung wird vom Sachverständigen durchgeführt und vom Auftragnehmer veranlasst. Die Vereinbarung des Prüfungstermins erfolgt einvernehmlich mit dem AG durch den AN.
Für die Durchführung sind das erforderliche Personal sowie die Prüfgewichte etc. vom AN zu stellen.
Gebühren des Sachverständigen für die Prüfung trägt der Auftragnehmer
Der Sachverständige führt eine mängelfreie Konformitätsprüfung nach 2014/33EU und aller mitgeltenden Normen einer zertifizierten Überwachungsstelle durch.
Nach mängelfreier Freigabe der Anlage durch den Sachverständigen erfolgt die Abnahme durch den Bauherren oder dessen Beauftragten. Dafür ist ebenfalls das erforderliche
Personal zu stellen.
Falls bei der Abnahmeprüfung durch den Bauherren oder
dessen Beauftragten wesentliche Mängel festgestellt
werden, wird die Abnahmeprüfung wiederholt. Dafür ist
ebenfalls das erforderliche Personal zu stellen.
Die Inbetriebnahme des Aufzuges zum vorgesehenen Termin
bedeutet keine Abnahme.
Menge: 3 St

#### Abschnitt 1.6 Stundenlöhne

*Hinweis: Hinweis*
Hinweis
Der Umfang der im Einzelfall zu erbringenden Leistungen wird bei der Anordnung festgelegt. Die Stundenlohnzettel werden werktäglich eingereicht.

Die angegebenen Stundenverrechnungssätze gelten unabhängig von der Anzahl der anzurechnenden Stunden.

Evtl. anfallende Reise- bzw. Auslösekosten sind in den Stundenverrechnungssätzen enthalten.

**1.6.10 Monteur/-in sämtliche Kosten/Zuschläge**
STLB-Bau 2021-10 091
Stundenlohnarbeiten durch Monteur/-in
der Verrechnungssatz für die jeweilige Arbeitskraft umfasst sämtliche Aufwendungen wie Lohn- und Gehaltskosten, Lohn- und Gehaltsnebenkosten, Zuschläge, lohngebundene und lohnabhängige Kosten, sonstige Sozialkosten, Gemeinkosten, Wagnis und Gewinn.
Menge: 20 h
